# Inodoro bidé serie AquaClean Mera Classic, referencia 146.202.21.1 de Geberit. Cromado brillante - de Geberit

- Propiedad del archivo: CONSTRUNARIO
- Formato: FIEBDC-3/2012
- Programa: Construnario Versión 3.51
- Fecha de los precios: 14/03/2024
- Divisa: EUR

**146202211** u Inodoro bidé serie AquaClean Mera Classic, referencia 146.202.21.1 de Geberit. Cromado brillante - de Geberit
Precio: 4990.00
Aplicación • Para una utilización del inodoro confortable y sin olores • Para la limpieza cuidadosa con agua del área anal y vaginal Propiedades • Sistema de agua caliente híbrido con calentador eléctrico y depósito de agua caliente • Ducha anal con tecnología WhirlSpray de dos chorros • Cabezal femenino separado en posición de reposo protegida • Temperatura del agua de la ducha ajustable • Intensidad del agua ajustable en cinco niveles • Brazo-ducha con cinco posiciones diferentes • Ducha oscilante (movimiento de avance y retorno automático del brazo-ducha) ajustable • Prelavado y posaclarado automáticos del cabezal con agua • Programa de descalcificación • Inodoro cerámico sin borde de descarga con técnica de descarga TurboFlush • Inodoro de fondo profundo con superficie cerámica repelente a la suciedad • Detector de usuario • Unidad de extracción de olores con filtro de panal de cerámica activable • Unidad de extracción de olores con función de seguimiento • Secador activable • Brazo del secador extensible • Temperatura del secador ajustable • Asiento del inodoro y tapa del inodoro con función de cierre amortiguado • Tapa del inodoro con levantamiento de la tapa suave • Funciones y ajustes a través del mando a distancia • Cuatro perfiles de usuario programables • Conexión Código EAN: 4025416317586
