# Inodoro bidé serie AquaClean Mera Comfort, referenvia 146.212.21.1 de Geberit. Inodoro suspendido, cromado brillante - de Geberit

- Propiedad del archivo: CONSTRUNARIO
- Formato: FIEBDC-3/2012
- Programa: Construnario Versión 3.51
- Fecha de los precios: 14/03/2024
- Divisa: EUR

**146212211** u Inodoro bidé serie AquaClean Mera Comfort, referenvia 146.212.21.1 de Geberit. Inodoro suspendido, cromado brillante - de Geberit
Precio: 5790.00
Aplicación • Para una utilización del inodoro confortable y sin olores • Para la limpieza cuidadosa con agua del área anal y vaginal Características • Sistema de agua caliente híbrido con calentador eléctrico y depósito de agua caliente • Ducha anal con tecnología WhirlSpray de dos chorros • Cabezal femenino separado en posición de reposo protegida • Temperatura del agua de la ducha ajustable • Intensidad del agua ajustable en cinco niveles • Brazo-ducha con cinco posiciones diferentes • Ducha oscilante (movimiento de avance y retorno automático del brazo-ducha) ajustable • Prelavado y posaclarado automáticos del cabezal con agua • Programa de descalcificación • Inodoro cerámico sin borde de descarga con técnica de descarga TurboFlush • Inodoro de fondo profundo con superficie cerámica repelente a la suciedad • Detector de usuario • Unidad de extracción de olores con filtro de panal de cerámica activable • Unidad de extracción de olores con función de seguimiento • Secador activable • Brazo del secador extensible • Temperatura del secador ajustable • Asiento y tapa del inodoro con calefacción de asiento de calentamiento rápido • Temperatura de la calefacción de asiento ajustable • Asiento del inodoro y tapa del inodoro con función de cierre amortiguado • Tapa del inodoro con levantamiento de la tapa suave • Apertura y cierre libres de contacto de la tapa del inodoro • Activación de la luz de orientación en caso de aproximación • Luz de orientación ajustable en siete colores • Funciones y ajustes a través del mando a distancia • Cuatro perfiles de usuario programables • Conexión lateral al suministro de agua, oculta tras el inodoro cerámico • Conexión a red con cable de protección extensible de tres capas, oculto en el lateral derecho tras el inodoro cerámico • Posibilidad de conexión de suministro lateral externa, a la izquierda con accesorios complementarios • Posibilidad de conexión a red externa, con salida de corriente derecha • Homologación según EN 1717/EN 13077 Código EAN: 4025416317456
