# Inodoro bidé serie AquaClean Sela, referenvia 146.222.11.1 de geberit. Inodoro suspendido - de Geberit

- Propiedad del archivo: CONSTRUNARIO
- Formato: FIEBDC-3/2012
- Programa: Construnario Versión 3.51
- Fecha de los precios: 14/03/2024
- Divisa: EUR

**146222111** u Inodoro bidé serie AquaClean Sela, referenvia 146.222.11.1 de geberit. Inodoro suspendido - de Geberit
Precio: 3140.00
Información técnica: Clase de protección I Grado de protección IPX4 Tensión nominal 230 V CA Frecuencia de red 50 Hz Potencia de entrada 1850 W Potencia de entrada en modo economizador de energía/con calefacción conectada ? 0.5 W Presión dinámica 0.5–10 bar Temperatura de servicio 5–40 °C Temperatura del agua, rango de ajuste 34–40 °C Presión mínima de flujo para caudal calculado 0.5 bar Duración de la ducha 50 s Carga máxima del asiento 150 kg Aplicaciones: Para un uso confortable del inodoro Para la limpieza cuidadosa con agua del área anal y vaginal Propiedades: Preparación de agua caliente mediante calentador eléctrico Ducha anal con tecnología de ducha WhirlSpray Cabezal femenino separado en posición de reposo protegida Temperatura del agua de la ducha ajustable Intensidad del agua ajustable en cinco niveles Brazo-ducha con cinco posiciones diferentes Ducha oscilante (movimiento de avance y retorno automático del brazo-ducha) ajustable Prelavado y posaclarado automáticos del cabezal con agua Programa de descalcificación Inodoro cerámico sin borde de descarga con técnica de descarga TurboFlush Inodoro de fondo profundo con esmalte especial KeraTect Detector de usuario Asiento y tapa de cisterna con mecanismo SoftClosing Tapa del inodoro con SoftOpening Activación de la luz de orientación mediante el sensor de luminosidad Luz de orientación ajustable en siete colores Funciones y ajustes a través del mando a distancia Cuatro perfiles de usuario programables Compatible con la aplicación Geberit AquaClean Conexión lateral al suministro de agua, oculta tras el inodoro cerámico Conexión a red con cable de protección extensible de tres capas, oculto en el lateral derecho tras el inodoro cerámico Posibilidad de conexión de suministro lateral externa, a la izquierda con accesorios complementarios Posibilidad de conexión a red externa, con base derecha Homologación según (DIN) EN 1717/ (DIN) EN 13077 Código EAN: 4025416284956
