# Inodoro bidé serie AquaClean Tuma Comfort, referencia 146.292.11.1 de Geberit. Inodoro suspendido - blanco alpino - de Geberit

- Propiedad del archivo: CONSTRUNARIO
- Formato: FIEBDC-3/2012
- Programa: Construnario Versión 3.51
- Fecha de los precios: 14/03/2024
- Divisa: EUR

**146292111** u Inodoro bidé serie AquaClean Tuma Comfort, referencia 146.292.11.1 de Geberit. Inodoro suspendido - blanco alpino - de Geberit
Precio: 2800.00
Información técnica Clase de protección I Grado de protección IPX4 Tensión nominal 230 V CA Frecuencia de red 50 Hz Potencia de entrada 2000 W Potencia de entrada en espera ? 0.5 W Presión dinámica 0.5–10 bar Temperatura de servicio 5–40 °C Temperatura del agua, rango de ajuste 34–40 °C Temperatura del agua, ajuste de fábrica 37 °C Presión mínima de flujo para caudal calculado 0.5 bar Duración de la ducha 50 s Carga máxima del asiento 150 kg Aplicaciones Para una utilización del inodoro confortable y sin olores Para la limpieza cuidadosa con agua del área anal y vaginal Propiedades: Preparación de agua caliente mediante calentador eléctrico Ducha anal con tecnología de ducha WhirlSpray Cabezal femenino separado en posición de reposo protegida Calentador eléctrico desactivable Brazo-ducha con boquilla extensible para área anal y área vaginal Intensidad del agua ajustable en cinco niveles Brazo-ducha con cinco posiciones diferentes Ducha oscilante (movimiento de avance y retorno automático del brazo-ducha) ajustable Prelavado y posaclarado automáticos del cabezal con agua Programa de descalcificación Inodoro cerámico sin borde de descarga Inodoro de fondo profundo con esmalte especial KeraTect Detector de usuario Unidad de extracción de olores con filtro de panal de cerámica activable Unidad de extracción de olores con función de seguimiento Secador activable Asiento del inodoro con detector de calefacción rápida de asiento Asiento y tapa de cisterna con mecanismo SoftClosing Tapa del inodoro con SoftOpening Funciones y ajustes a través del mando a distancia Cuatro perfiles de usuario programables Conexión lateral al suministro de agua, oculta tras el inodoro cerámico Conexión a red con cable de protección extensible de tres capas, oculto en el lateral derecho tras el inodoro cerámico Homologación según (DIN) EN 1717/ (DIN) EN 13077 Compatible con la aplicación Geberit AquaClean Temperatura del agua de la ducha ajustable con la aplicación Geberit AquaClean Temperatura del secador ajustable con la aplicación Geberit AquaClean Temperatura de la calefacción de asiento ajustable con la aplicación Geberit AquaClean Código EAN: 4025416845119
