# Inodoro bidé serie AquaClean Tuma Classic, referencia 146.320.11.1 de Geberit. Inodoro al suelo: Blanco alpino - de Geberit

- Propiedad del archivo: CONSTRUNARIO
- Formato: FIEBDC-3/2012
- Programa: Construnario Versión 3.51
- Fecha de los precios: 14/03/2024
- Divisa: EUR

**146320111** u Inodoro bidé serie AquaClean Tuma Classic, referencia 146.320.11.1 de Geberit. Inodoro al suelo: Blanco alpino - de Geberit
Precio: 1950.00
Inodoro bidé serie AquaClean Tuma Classic, referencia 146.320.11.1 de Geberit. Inodoro al suelo: Blanco alpino Clase de protección I Grado de protección IPX4 Tensión nominal 230 V CA Frecuencia de red 50 Hz Potencia de entrada 2000 W Potencia de entrada en espera ? 0.5 W Presión dinámica 0.5–10 bar Temperatura de servicio 5–40 °C Temperatura del agua, rango de ajuste 34–40 °C Temperatura del agua, ajuste de fábrica 37 °C Presión mínima de flujo para caudal calculado 0.5 bar Duración de la ducha 50 s Carga máxima del asiento 150 kg Aplicaciones Para la limpieza cuidadosa con agua del área anal Para un uso confortable del inodoro Propiedades Preparación de agua caliente mediante calentador eléctrico Ducha anal con tecnología de ducha WhirlSpray Brazo-ducha con boquilla extensible para área anal Intensidad del agua ajustable en cinco niveles Ducha oscilante (movimiento de avance y retorno automático del brazo-ducha) Prelavado y posaclarado automáticos del cabezal con agua Programa de descalcificación Inodoro cerámico sin borde de descarga Inodoro de fondo profundo con esmalte especial KeraTect Asiento y tapa de cisterna con mecanismo SoftClosing Tapa del inodoro con SoftOpening Conexión lateral al suministro de agua, oculta tras el inodoro cerámico Conexión a red con cable de protección extensible de tres capas, oculto en el lateral derecho tras el inodoro cerámico Homologación según (DIN) EN 1717/ (DIN) EN 13077 Compatible con la aplicación Geberit AquaClean Temperatura del agua de la ducha ajustable con la aplicación Geberit AquaClean Se puede desactivar el calentador eléctrico con la aplicación Geberit AquaClean Brazo-ducha regulable a cinco niveles con la aplicación Geberit AquaClean Posibilidad de evacuación vertical de 7–28 cm desde la pared en combinación con módulos sanitarios Geberit Monolith para inodoros al suelo Compatible con módulo sanitario Geberit Monolith para inodoro al suelo Código EAN: 4025410731111
