# Inodoro bidé Geberit AquaClean Sela, inodoro suspendido: Blanco alpino / Mate - de Geberit

- Propiedad del archivo: CONSTRUNARIO
- Formato: FIEBDC-3/2012
- Programa: Construnario Versión 3.51
- Fecha de los precios: 14/03/2024
- Divisa: EUR

| Código | Ud | Descripción | Precio |
|---|---|---|---|
| 146222JT1 | u | Inodoro bidé Geberit AquaClean Sela, inodoro suspendido: Blanco alpino / Mate - de Geberit | 3560.00 |
