# Inodoro bidé Geberit AquaClean Alba, inodoro suspendido: Inodoro cerámico: blanco/KeraTect, Cubierta de diseño: blanca - de Geberit

- Propiedad del archivo: CONSTRUNARIO
- Formato: FIEBDC-3/2012
- Programa: Construnario Versión 3.51
- Fecha de los precios: 14/03/2024
- Divisa: EUR

**146350011** Inodoro bidé Geberit AquaClean Alba, inodoro suspendido: Inodoro cerámico: blanco/KeraTect, Cubierta de diseño: blanca - de Geberit
Precio: 990.00
Geberit AquaClean
