# Inodoro bidé Geberit AquaClean Sela Square, inodoro suspendido: Cromado brillante - de Geberit

- Propiedad del archivo: CONSTRUNARIO
- Formato: FIEBDC-3/2012
- Programa: Construnario Versión 3.51
- Fecha de los precios: 14/03/2024
- Divisa: EUR

**146250211** Inodoro bidé Geberit AquaClean Sela Square, inodoro suspendido: Cromado brillante - de Geberit
Precio: 3250.00
Geberit AquaClean
