# Panel de control de pared, referencia 147.038.SJ.1 de Geberit. Para AquaClean: Negro / Vidrio - de Geberit

- Propiedad del archivo: CONSTRUNARIO
- Formato: FIEBDC-3/2012
- Programa: Construnario Versión 3.51
- Fecha de los precios: 14/03/2024
- Divisa: EUR

**147038SJ1** u Panel de control de pared, referencia 147.038.SJ.1 de Geberit. Para AquaClean: Negro / Vidrio - de Geberit
Precio: 352.00
Panel de control de pared, referencia 147.038.SJ.1 de Geberit. Para AquaClean: Negro / Vidrio Tipo de batería CR2032 (3 V) Vida útil de las baterías entregadas ~ 2 años Grado de protección IPX4 Humedad relativa 10-100 % Temperatura de servicio 5–40 °C Aplicaciones Para el control manual inalámbrico de las funciones del inodoro-bidé Para el montaje visto Para Geberit AquaClean Tuma Comfort Para inodoros bidé Geberit AquaClean Mera Propiedades Interfaz de usuario capacitiva Superficie de vidrio Conexión a través de Bluetooth Alimentación eléctrica mediante batería Aviso en caso de batería baja Código EAN: 4025416817048
