# Acceso de mantenimiento para inodoro al suelo, para Geerit AquaClean 8000plus: Blanco alpino - de Geberit

- Propiedad del archivo: CONSTRUNARIO
- Formato: FIEBDC-3/2012
- Programa: Construnario Versión 3.51
- Fecha de los precios: 14/03/2024
- Divisa: EUR

| Código | Ud | Descripción | Precio |
|---|---|---|---|
| 250054111 | u | Acceso de mantenimiento para inodoro al suelo, para Geerit AquaClean 8000plus: Blanco alpino - de Geberit | 83.20 |
