# Acceso de mantenimiento para inodoro suspendido, para Geberit AquaClean 8000plus/8000: Blanco alpino - de Geberit

- Propiedad del archivo: CONSTRUNARIO
- Formato: FIEBDC-3/2012
- Programa: Construnario Versión 3.51
- Fecha de los precios: 14/03/2024
- Divisa: EUR

| Código | Ud | Descripción | Precio |
|---|---|---|---|
| 250030111 | u | Acceso de mantenimiento para inodoro suspendido, para Geberit AquaClean 8000plus/8000: Blanco alpino - de Geberit | 79.40 |
