# Juego de filtros de panal de cerámica Geberit serie 3 (2 ud.) - de Geberit

- Propiedad del archivo: CONSTRUNARIO
- Formato: FIEBDC-3/2012
- Programa: Construnario Versión 3.51
- Fecha de los precios: 14/03/2024
- Divisa: EUR

**147072001** Juego de filtros de panal de cerámica Geberit serie 3 (2 ud.) - de Geberit
Precio: 68.80
Geberit AquaClean
