# Juego de placa de adaptadores para Geberit AquaClean 5000plus/5000 - de Geberit

- Propiedad del archivo: CONSTRUNARIO
- Formato: FIEBDC-3/2012
- Programa: Construnario Versión 3.51
- Fecha de los precios: 14/03/2024
- Divisa: EUR

**240495001** Juego de placa de adaptadores para Geberit AquaClean 5000plus/5000 - de Geberit
Precio: 144.70
Geberit AquaClean
