# Kit de conexión de suministro convencional, para Geberit AquaClean Mera: Blanco alpino - de Geberit

- Propiedad del archivo: CONSTRUNARIO
- Formato: FIEBDC-3/2012
- Programa: Construnario Versión 3.51
- Fecha de los precios: 14/03/2024
- Divisa: EUR

**147033111** Kit de conexión de suministro convencional, para Geberit AquaClean Mera: Blanco alpino - de Geberit
Precio: 171.80
Geberit AquaClean
