# Kit de conexión de suministro convencional, para Geberit AquaClean Mera: Cromado brillante - de Geberit

- Propiedad del archivo: CONSTRUNARIO
- Formato: FIEBDC-3/2012
- Programa: Construnario Versión 3.51
- Fecha de los precios: 14/03/2024
- Divisa: EUR

**147033211** Kit de conexión de suministro convencional, para Geberit AquaClean Mera: Cromado brillante - de Geberit
Precio: 218.50
Geberit AquaClean
