# Kit de conexión de suministro Geberit AquaClean para cisternas empotradas 12/15 cm - de Geberit

- Propiedad del archivo: CONSTRUNARIO
- Formato: FIEBDC-3/2012
- Programa: Construnario Versión 3.51
- Fecha de los precios: 14/03/2024
- Divisa: EUR

**240635001** Kit de conexión de suministro Geberit AquaClean para cisternas empotradas 12/15 cm - de Geberit
Precio: 160.40
Geberit AquaClean
