# Kit de conexión de suministro Geberit AquaClean para cisternas empotradas 8/12 cm - de Geberit

- Propiedad del archivo: CONSTRUNARIO
- Formato: FIEBDC-3/2012
- Programa: Construnario Versión 3.51
- Fecha de los precios: 14/03/2024
- Divisa: EUR

**249801001** Kit de conexión de suministro Geberit AquaClean para cisternas empotradas 8/12 cm - de Geberit
Precio: 92.60
Geberit AquaClean
