# Kit de conexión de suministro para cisternas empotradas 12 cm / 15 cm, para asientos bidé Geberit AquaClean Tuma - de Geberit

- Propiedad del archivo: CONSTRUNARIO
- Formato: FIEBDC-3/2012
- Programa: Construnario Versión 3.51
- Fecha de los precios: 14/03/2024
- Divisa: EUR

**147036001** Kit de conexión de suministro para cisternas empotradas 12 cm / 15 cm, para asientos bidé Geberit AquaClean Tuma - de Geberit
Precio: 119.20
Geberit AquaClean
