# Kit de conexión de suministro para cisternas empotradas Kappa 15 cm para inodoros bidé Geberit AquaClean Mera: Blanco alpino - de Geberit

- Propiedad del archivo: CONSTRUNARIO
- Formato: FIEBDC-3/2012
- Programa: Construnario Versión 3.51
- Fecha de los precios: 14/03/2024
- Divisa: EUR

**147031111** Kit de conexión de suministro para cisternas empotradas Kappa 15 cm para inodoros bidé Geberit AquaClean Mera: Blanco alpino - de Geberit
Precio: 144.70
Geberit AquaClean
