# Tubo Geberit Mepla, referencia 601.100.00.1 de Geberit. d16 - de Geberit

- Propiedad del archivo: CONSTRUNARIO
- Formato: FIEBDC-3/2012
- Programa: Construnario Versión 3.51
- Fecha de los precios: 14/03/2024
- Divisa: EUR

**601100001** u Tubo Geberit Mepla, referencia 601.100.00.1 de Geberit. d16 - de Geberit
Precio: 5.40
Aplicación - Para aplicaciones sanitarias, de calefacción e industriales. Código EAN: 4025416080053
