# Tubo Geberit Mepla, referencia 603.100.00.1 de Geberit. d26 - de Geberit

- Propiedad del archivo: CONSTRUNARIO
- Formato: FIEBDC-3/2012
- Programa: Construnario Versión 3.51
- Fecha de los precios: 14/03/2024
- Divisa: EUR

**603100001** u Tubo Geberit Mepla, referencia 603.100.00.1 de Geberit. d26 - de Geberit
Precio: 10.80
Aplicación - Para aplicaciones sanitarias, de calefacción e industriales. Código EAN: 4025416070689
