# Tubo Geberit Mepla, referencia 602.130.00.2 de Geberit. En rollo 100 m d20 - de Geberit

- Propiedad del archivo: CONSTRUNARIO
- Formato: FIEBDC-3/2012
- Programa: Construnario Versión 3.51
- Fecha de los precios: 14/03/2024
- Divisa: EUR

**602130002** u Tubo Geberit Mepla, referencia 602.130.00.2 de Geberit. En rollo 100 m d20 - de Geberit
Precio: 5.20
Aplicación - Para aplicaciones sanitarias, de calefacción e industriales. Código EAN: 4025416561415
