# Tubo Geberit MeplaTherm, referencia 602.230.00.1 de Geberit. En rollo 50 m, d26 - de Geberit

- Propiedad del archivo: CONSTRUNARIO
- Formato: FIEBDC-3/2012
- Programa: Construnario Versión 3.51
- Fecha de los precios: 14/03/2024
- Divisa: EUR

**603230001** u Tubo Geberit MeplaTherm, referencia 602.230.00.1 de Geberit. En rollo 50 m, d26 - de Geberit
Precio: 7.90
Características - Tubo interior autorreticulante. - Estanco a la difusión del oxígeno. - Exterior blanco. Código EAN: 4025416145417
