# Codo de transición Geberit 90° con unión por compresión bicono d16-15 - de Geberit

- Propiedad del archivo: CONSTRUNARIO
- Formato: FIEBDC-3/2012
- Programa: Construnario Versión 3.51
- Fecha de los precios: 14/03/2024
- Divisa: EUR

**611242005** u Codo de transición Geberit 90° con unión por compresión bicono d16-15 - de Geberit
Precio: 23.40
Aplicaciones Para productos químicos y fluidos técnicos Para agua potable fría y caliente Para agua de calefacción Para agua de refrigeración sin anticongelante Para agua de refrigeración con anticongelante Para aire comprimido (clase de pureza de aceite 0–3) Para presión negativa Para gases inertes (p.ej. nitrógeno) Para aplicaciones sanitarias y calefacción, industria y construcción naval Código EAN: 4025416687382
