# Reducción Geberit d40-32 - de Geberit

- Propiedad del archivo: CONSTRUNARIO
- Formato: FIEBDC-3/2012
- Programa: Construnario Versión 3.51
- Fecha de los precios: 14/03/2024
- Divisa: EUR

**625653005** u Reducción Geberit d40-32 - de Geberit
Precio: 17.40
Aplicación - Para aplicaciones sanitarias, de calefacción e industriales. Características - Estanco a la difusión del oxígeno. - Unión No estanca si No está comprimida. Código EAN: 4025416682349
