# Manguito de unión para reparaciones Geberit d32 - de Geberit

- Propiedad del archivo: CONSTRUNARIO
- Formato: FIEBDC-3/2012
- Programa: Construnario Versión 3.51
- Fecha de los precios: 14/03/2024
- Divisa: EUR

**604575005** u Manguito de unión para reparaciones Geberit d32 - de Geberit
Precio: 69.30
Aplicación - Para aplicaciones sanitarias, de calefacción e industriales. - Para la ejecución de reparaciones. - Para la creación de ramales en reformas posteriores. Características - Estanco a la difusión del oxígeno. - Unión No estanca si No está comprimida. Código EAN: 4025416679592
