# Unión roscada Geberit d16 - de Geberit

- Propiedad del archivo: CONSTRUNARIO
- Formato: FIEBDC-3/2012
- Programa: Construnario Versión 3.51
- Fecha de los precios: 14/03/2024
- Divisa: EUR

**601571005** u Unión roscada Geberit d16 - de Geberit
Precio: 27.00
Aplicación - Para aplicaciones sanitarias, de calefacción e industriales. Características - Estanco a la difusión del oxígeno. - Unión No estanca si No está comprimida. - estanca con junta plana. - Desmontable. Código EAN: 4025416679097
