# Transición Geberit Mepla a Geberit Mapress d63-54 - de Geberit

- Propiedad del archivo: CONSTRUNARIO
- Formato: FIEBDC-3/2012
- Programa: Construnario Versión 3.51
- Fecha de los precios: 14/03/2024
- Divisa: EUR

**607508005** u Transición Geberit Mepla a Geberit Mapress d63-54 - de Geberit
Precio: 100.70
Aplicación - Para aplicaciones sanitarias, de calefacción e industriales. - Para la transición de Mepla a Mapress acero inoxidable, Mapress cobre o Mapress acero al carbono. Características - Estanco a la difusión del oxígeno. - Unión No estanca si No está comprimida. Código EAN: 4025416813873
