# Tapón terminal para tubo Geberit d26 - de Geberit

- Propiedad del archivo: CONSTRUNARIO
- Formato: FIEBDC-3/2012
- Programa: Construnario Versión 3.51
- Fecha de los precios: 14/03/2024
- Divisa: EUR

**623000005** u Tapón terminal para tubo Geberit d26 - de Geberit
Precio: 6.30
Aplicación - Para aplicaciones sanitarias, de calefacción e industriales. - Para El Cierre duradero de extremos de Tubo Mepla. Características - Estanco a la difusión del oxígeno. - Unión No estanca si No está comprimida. - No separable tras la compresión. Código EAN: 4025416688884
