# Juego de tornillos para unión por brida Geberit d M16x80 - de Geberit

- Propiedad del archivo: CONSTRUNARIO
- Formato: FIEBDC-3/2012
- Programa: Construnario Versión 3.51
- Fecha de los precios: 14/03/2024
- Divisa: EUR

**91073** u Juego de tornillos para unión por brida Geberit d M16x80 - de Geberit
Precio: 4.00
- Para uniones por brida. - No adecuada Para Mapress acero inoxidable. Código EAN: 4025416705345
