# Conector pieza en T 90° Geberit d20-1/2-20-L36 - de Geberit

- Propiedad del archivo: CONSTRUNARIO
- Formato: FIEBDC-3/2012
- Programa: Construnario Versión 3.51
- Fecha de los precios: 14/03/2024
- Divisa: EUR

**612301005** u Conector pieza en T 90° Geberit d20-1/2-20-L36 - de Geberit
Precio: 26.30
Aplicaciones Para productos químicos y fluidos técnicos Para agua potable fría y caliente Para agua de calefacción Para agua de refrigeración sin anticongelante Para agua de refrigeración con anticongelante Para aire comprimido (clase de pureza de aceite 0–3) Para presión negativa Para gases inertes (p.ej. nitrógeno) Para aplicaciones sanitarias y calefacción, industria y construcción naval Código EAN: 4025416917137
