# Conexión recta con conexión Geberit MeplaFix - de Geberit

- Propiedad del archivo: CONSTRUNARIO
- Formato: FIEBDC-3/2012
- Programa: Construnario Versión 3.51
- Fecha de los precios: 14/03/2024
- Divisa: EUR

**602283001** u Conexión recta con conexión Geberit MeplaFix - de Geberit
Precio: 16.50
Características - conexión MeplaFix Rosca macho. - 3 puntos de fijación. Código EAN: 4025416509394
