# Codo de conexión 90° Geberit con rosca hembra - de Geberit

- Propiedad del archivo: CONSTRUNARIO
- Formato: FIEBDC-3/2012
- Programa: Construnario Versión 3.51
- Fecha de los precios: 14/03/2024
- Divisa: EUR

**611297001** u Codo de conexión 90° Geberit con rosca hembra - de Geberit
Precio: 11.90
Aplicaciones Para agua potable fría y caliente Para agua de calefacción Para agua de refrigeración sin anticongelante Para agua de refrigeración con anticongelante Para agua de servicio Para aguas pluviales con valor pH > 6,0 Para agua de mar Para redes de extinción de incendios (húmedas) Para redes de extinción de incendios (húmedas/secas, secas) Para productos químicos y fluidos técnicos Para aire comprimido (clase de pureza de aceite 0–3) Para presión negativa Para gases inertes (p.ej. nitrógeno) Para aplicaciones sanitarias y calefacción, industria y construcción naval Código EAN: 4025416926597
