# Racor móvil d16-1/2 Geberit, latón, niquelado - de Geberit

- Propiedad del archivo: CONSTRUNARIO
- Formato: FIEBDC-3/2012
- Programa: Construnario Versión 3.51
- Fecha de los precios: 14/03/2024
- Divisa: EUR

**611582225** u Racor móvil d16-1/2 Geberit, latón, niquelado - de Geberit
Precio: 14.70
Características - Niquelado. - Unión No estanca si No está comprimida. - Unión roscada, estanca con junta plana. Código EAN: 4025416688419
