# Racor fijo rosca macho d20-3/4 Geberit, latón niquelado - de Geberit

- Propiedad del archivo: CONSTRUNARIO
- Formato: FIEBDC-3/2012
- Programa: Construnario Versión 3.51
- Fecha de los precios: 14/03/2024
- Divisa: EUR

**612536225** u Racor fijo rosca macho d20-3/4 Geberit, latón niquelado - de Geberit
Precio: 7.70
Características - Niquelado. - Unión No estanca si No está comprimida. - Rosca macho. Código EAN: 4025416769934
