# Entronque doble igual Geberit - de Geberit

- Propiedad del archivo: CONSTRUNARIO
- Formato: FIEBDC-3/2012
- Programa: Construnario Versión 3.51
- Fecha de los precios: 14/03/2024
- Divisa: EUR

**641533001** u Entronque doble igual Geberit - de Geberit
Precio: 5.65
Aplicación - Para distribuidores y válvulas de radiador con Rosca hembra. Características - Niquelado. - Eurocono G3/4". Código EAN: 4025410085436
