# Caja aislante para codos radiador y piezas en T radiador Geberit - de Geberit

- Propiedad del archivo: CONSTRUNARIO
- Formato: FIEBDC-3/2012
- Programa: Construnario Versión 3.51
- Fecha de los precios: 14/03/2024
- Divisa: EUR

**601720001** u Caja aislante para codos radiador y piezas en T radiador Geberit - de Geberit
Precio: 9.10
Aplicación - Para El aislamiento de codos radiador y piezas en T radiador. Código EAN: 4025410033659
