# Caja de conexión con tubo Geberit MeplaTherm d20-L220 - de Geberit

- Propiedad del archivo: CONSTRUNARIO
- Formato: FIEBDC-3/2012
- Programa: Construnario Versión 3.51
- Fecha de los precios: 14/03/2024
- Divisa: EUR

**612260001** u Caja de conexión con tubo Geberit MeplaTherm d20-L220 - de Geberit
Precio: 46.80
Aplicación - conexión al radiador prefabricada Para la instalación en obra. Características - Caja de conexión, EPS. - permite la prueba de Presión sin Montaje del radiador. Código EAN: 4025416363316
