# Llave de paso Geberit Mepla vista, con palanca: d32mm - de Geberit

- Propiedad del archivo: CONSTRUNARIO
- Formato: FIEBDC-3/2012
- Programa: Construnario Versión 3.51
- Fecha de los precios: 14/03/2024
- Divisa: EUR

**614061002** u Llave de paso Geberit Mepla vista, con palanca: d32mm - de Geberit
Precio: 56.50
Aplicación: • Para instalaciones de agua potable. • Para instalaciones de calefacción. • Para el montaje en superficie. Características: • Esfera en latón cromado. • Parte superior sustituible. • Unión no estanca si no está comprimida. Suministro: • Balancín. • Marcas de color (rojo, azul, verde). • Juntas tóricas EPDM. Código EAN: 4025416437918
