# Válvula de esfera Geberit Mepla con rosca macho y palanca de accionamiento: d'=20mm - de Geberit

- Propiedad del archivo: CONSTRUNARIO
- Formato: FIEBDC-3/2012
- Programa: Construnario Versión 3.51
- Fecha de los precios: 14/03/2024
- Divisa: EUR

**602023002** u Válvula de esfera Geberit Mepla con rosca macho y palanca de accionamiento: d'=20mm - de Geberit
Precio: 73.00
Aplicaciones Para agua potable fría y caliente Para agua de calefacción Para agua de refrigeración sin anticongelante Para agua de refrigeración con anticongelante Para agua depurada (campo de utilización conforme a la información técnica «Agua depurada») Para aguas pluviales con valor pH > 6,0 Para agua de mar Para aire comprimido (clase de pureza de aceite 0–3) Para presión negativa Para gases inertes (p.ej. nitrógeno) Código EAN: 4025410737281
