# Válvula de esfera Geberit Mepla con palanca de accionamiento: d'=40mm - de Geberit

- Propiedad del archivo: CONSTRUNARIO
- Formato: FIEBDC-3/2012
- Programa: Construnario Versión 3.51
- Fecha de los precios: 14/03/2024
- Divisa: EUR

**615061002** u Válvula de esfera Geberit Mepla con palanca de accionamiento: d'=40mm - de Geberit
Precio: 97.00
Aplicaciones Para agua potable fría y caliente Para agua de calefacción Para agua de refrigeración sin anticongelante Para agua de refrigeración con anticongelante Para aire comprimido (clase de pureza de aceite 0–3) Para presión negativa Para gases inertes (p.ej. nitrógeno) Código EAN: 4025416819448
