# Juego extensión para llave de paso para empotrar Geberit - de Geberit

- Propiedad del archivo: CONSTRUNARIO
- Formato: FIEBDC-3/2012
- Programa: Construnario Versión 3.51
- Fecha de los precios: 14/03/2024
- Divisa: EUR

**612060001** u Juego extensión para llave de paso para empotrar Geberit - de Geberit
Precio: 8.50
Características - Varias veces extensible. Código EAN: 4025416555919
