# Juego extensión para llave de paso vista Geberit Mepla - de Geberit

- Propiedad del archivo: CONSTRUNARIO
- Formato: FIEBDC-3/2012
- Programa: Construnario Versión 3.51
- Fecha de los precios: 14/03/2024
- Divisa: EUR

**241314001** u Juego extensión para llave de paso vista Geberit Mepla - de Geberit
Precio: 8.30
Aplicación - Para llaves de paso vistas. Código EAN: 4025416666110
