# Inserción para abrazadera Geberit d26-63 mm d26-32 - de Geberit

- Propiedad del archivo: CONSTRUNARIO
- Formato: FIEBDC-3/2012
- Programa: Construnario Versión 3.51
- Fecha de los precios: 14/03/2024
- Divisa: EUR

**603702001** u Inserción para abrazadera Geberit d26-63 mm d26-32 - de Geberit
Precio: 5.70
Aplicación: • Para la ejecución de puntos fijos o puntos deslizantes. Características: • 2 piezas. Código EAN: 4025416155461
