# Inserción para abrazadera Geberit d75 mm - de Geberit

- Propiedad del archivo: CONSTRUNARIO
- Formato: FIEBDC-3/2012
- Programa: Construnario Versión 3.51
- Fecha de los precios: 14/03/2024
- Divisa: EUR

**608702001** u Inserción para abrazadera Geberit d75 mm - de Geberit
Precio: 28.20
Aplicación: • Para la ejecución de puntos fijos o puntos deslizantes. Características: • 2 piezas. Código EAN: 4025416834106
