# Clip sencillo para tubo Geberit d20 - de Geberit

- Propiedad del archivo: CONSTRUNARIO
- Formato: FIEBDC-3/2012
- Programa: Construnario Versión 3.51
- Fecha de los precios: 14/03/2024
- Divisa: EUR

**602710001** u Clip sencillo para tubo Geberit d20 - de Geberit
Precio: 2.30
Aplicación: • Para la fijación de tubos. Características: • Con taco clavo. Código EAN: 4025410120526
