# Abrazadera isofónica Geberit, di32-37 - de Geberit

- Propiedad del archivo: CONSTRUNARIO
- Formato: FIEBDC-3/2012
- Programa: Construnario Versión 3.51
- Fecha de los precios: 14/03/2024
- Divisa: EUR

**601854261** u Abrazadera isofónica Geberit, di32-37 - de Geberit
Precio: 2.35
Aplicación: • Para la fijación de tubos Mepla y Mapress sin revestimiento. Características: • Isofónica. • Fijación con rosca M8/M10. • Galvanizada. Código EAN: 4025410124630
