# Abrazadera ara codo de desagüe para bastidor Geberit Kombifix para inodoro suspendido, con cisterna empotrada Sigma/Delta/Alpha/ - de Geberit

- Propiedad del archivo: CONSTRUNARIO
- Formato: FIEBDC-3/2012
- Programa: Construnario Versión 3.51
- Fecha de los precios: 14/03/2024
- Divisa: EUR

**240941001** u Abrazadera ara codo de desagüe para bastidor Geberit Kombifix para inodoro suspendido, con cisterna empotrada Sigma/Delta/Alpha/ - de Geberit
Precio: 9.90
Abrazadera ara codo de desagüe para bastidor Geberit Kombifix para inodoro suspendido, con cisterna empotrada Sigma/Delta/Alpha/Twinline 8 cm
