# Abrazadera Geberit para codo de desagüe del inodoro - de Geberit

- Propiedad del archivo: CONSTRUNARIO
- Formato: FIEBDC-3/2012
- Programa: Construnario Versión 3.51
- Fecha de los precios: 14/03/2024
- Divisa: EUR

| Código | Ud | Descripción | Precio |
|---|---|---|---|
| 240401001 | u | Abrazadera Geberit para codo de desagüe del inodoro - de Geberit | 8.50 |
