# Manguera aislante Geberit d20 - de Geberit

- Propiedad del archivo: CONSTRUNARIO
- Formato: FIEBDC-3/2012
- Programa: Construnario Versión 3.51
- Fecha de los precios: 14/03/2024
- Divisa: EUR

**602800001** u Manguera aislante Geberit d20 - de Geberit
Precio: 5.20
Aplicación - Para la protección de tuberías contra la formación de condensación, transmisión de ruido, dilatación y pérdidas de calor. Código EAN: 4025416115267
